# Schadstoffsanierung
Angebotsaufforderung (GAEB DA XML 3.2, DA83)
Projekt: 13714-01
Währung: EUR
Erstellt mit: GXML Toolbox V3.3 R20230829, iTWO_64 V24.0.454, 26.05.2026

## 01 Schadstoffsanierung
Datum: 26.05.2026

*Hinweis: Vorbemerkung*
BAUVORHABEN :  Koppenstrasse 45, 10243 Berlin

GEWERK  :  Schadstoffsanierung

ANGABEN ZUM BAUWERK

Berliner Altbau 4 Geschosse + Dachgeschoss
Traufhöhe ca. 18 m

Allgemeines

Die Arbeitsschutzmaßnahmen gemäß TRGS 519 / TRGS 524
und TRGS 521 sind zwingend einzuhalten.

Baumaßnahme:

im Rahmen geplanter Sanierungsmaßnahmen soll im Dachgeschosss der Koppenstrße 45 / Friedenstraße 54 eine Schadstoffsanierung durchgeführt werden.
Ergbnisse aus dem bereits erstellten Holzschutzgutachten zeigen dass der Dachstuhl u.a. mit Pflanzenschutzmitteln wie Lindan und DDT contaminiert ist.
Auch die Schüttung zwischen den Deckenbalken ü. OG 4 enthält Schadstoffe und KMF - Dämmung ist ebenfalls vorhanden.

Die Gutachten und Laborergebnisse sind dem LV als Analge beigefügt.

Angaben zur Ausführung

Die Baustelle ist vor Angebotsabgabe, spätestens jedoch vor Auftragsverhandlung durch den Bieter zu besichtigen. Alle
sich aus den Örtlichkeiten ergebenden Aufwendungen sind einzukalkulieren.
Bei der Abwicklung der vertraglichen Leistungen hat der AN nur Personal einzusetzen, das vorher mit den notwendigen
Sicherheitsbestimmungen, wie Unfallverhütungsvorschriften etc. vertraut gemacht wurde. Die Sicherheitsbestimmungen
sind bei der Durchführung der Arbeiten einzuhalten. Baustellenführungspersonal, Vorarbeiter, etc. müssen der
deutschen Sprache in Wort und Schrift mächtig sein! Vor Arbeitsbeginn ist dem AG das verantwortliche
Führungspersonal und alle am Bau Beteiligten schriftlich zu benennen.
Der Einheitspreis des Angebotes ist maßgebend. Das gilt auch dann, wenn das Produkt aus Mengen und Einheitspreis
fehlerhaft ist (z. B. auf Grund von Rechen- oder Eingabefehler). Sämtliche Einheitspreise sind Nettopreise. Die
Mehrwertsteuer ist gesondert auszuweisen.

Neben- und Besondere Leistungen

Mit den Einheitspreisen abgegolten sind, wenn nachstehend nicht gesondert aufgeführt, das Einrichten, Vorhalten und
Räumen der Baustelle incl. An- und Abfuhr aller für die Arbeiten erforderlichen Maschinen und Geräte, sowie alle
Nebenleistungen und besonderen Leistungen, die zur restlosen Fertigstellung der Arbeiten notwendig sind.

Termine

Die mit der örtlichen Bauleitung abgesprochenen Zwischen- und Endtermine sind Vertragstermine und unbedingt
einzuhalten. Sollten zur Einhaltung der vereinbarten Termine Überstunden erforderlich werden, erfolgt hierfür keine
zusätzliche Vergütung.

Stundenlohnarbeiten

Arbeiten auf Nachweis dürfen nur auf besondere Anweisung des Auftraggebers vor Arbeitsbeginn ausgeführt werden.
Die Rapporte müssen arbeitstäglich zur Anerkennung vorgelegt werden. Verspätet vorgelegte Rapporte werden nicht
anerkannt. Der AN verliert in diesem Fall seinen Vergütungsanspruch.
Die separat vereinbarten Stundenverrechnungssätze beinhalten sämtliche Lohnkosten, Sozialaufwendungen,
Lohnnebenkosten und Allgemeine Geschäftskosten. Kosten für An- und Abfahrt, Aufsichtspersonal und
Überstundenzuschläge werden nicht gesondert vergütet. Stundenlohnarbeiten werden nur angewendet, wenn auf der
Grundlage der Urkalkulation kein Nachtragsangebot des AN zu Stande kommt.

Prüfpflicht des AN

Der Bieter ist verpflichtet, die im Leistungsverzeichnis beschriebenen Positionen auf Vollständigkeit, fachgerechte
Ausführung und Eignung für den vorgesehenen Verwendungszweck zu überprüfen. Sollten sich hinsichtlich
Verwendbarkeit zur Herstellung eines mangelfreien Werkes Bedenken gegen die Verwendung ergeben, so sind diese
gegenüber dem AG so rechtzeitig geltend zu machen, dass aus hieraus resultierenden Materialwechseln keine
Beeinträchtigen an Bauablauf und -fortschritt entstehen können. Sinnvolle oder notwendig erscheinende Änderungen
oder Zusätze sind ggf. mit einer entsprechenden Begründung in einem Zusatzangebot einzureichen.

Verwendbarkeitsnachweis

Sämtliche zur Verwendung kommende Produkte sind im Rahmen des Verwendbarkeitsnachweis per Prüfungszeugnis,
Zeichnung, technischem Datenblatt des Herstellers usw. technisch zu bemustern. Alle Abweichungen von den
ausgeschriebenen Produkten sind vom Bauherrn bzw. seinen Beauftragten zu genehmigen. Die Gleichwertigkeit ist vom
AN nachzuweisen. Auch gestalterische Kriterien sind in die Gleichwertigkeitsbetrachtung mit einbezogen.

Mitwirkungspflicht Baukoordination

Der AN hat seine Arbeiten mit den sonstigen auf der Baustelle tätigen Unternehmen in Abstimmung mit dem AG so zu
koordinieren, dass ein reibungsloser Ablauf der Arbeiten gewährleistet ist.

### Bereich 01 Schadstoffsanierung

#### Abschnitt 01.01 Baustelleneinrichtung

**01.01.0010 Planung**
*** Pauschalposition
Technische Konzeptionierung
Gefährdungsbeurteilung
Erstellen einer Abbruchanweisung
Erstellung Arbeitsplan
Erstellung Betriebsanweisung
Anzeige bzw. Mitteilung an die
zuständigen Stellen
Menge: 1,000 psch

**01.01.0020 Baustelleneinrichtung**
*** Pauschalposition
Baustelleneinrichtung HSM
-Rüstzeit für Material- und Geräteverladung
-Anfahrt
-Einweisung und Unterweisung
-Einrichtung der Baustellen mit den
benötigten Maschinen und Hilfsmitteln
-Beräumung der Baustelle
-Abfahrt
Menge: 1,000 psch

**01.01.0030 Errichtung einer Halteverbotszone**
*** Pauschalposition
Errichtung einer Halteverbotszone
vor dem Haus.
Beantragung einer Halteverbotszone
zur Aufstellung von Schuttcontainern
bzw. als Ladezone zum Be- und Entladen
von LKW im städtischen Straßenland.

Wichtig:
Bei einer Nutzung der Fläche
> 10 Tage
oder
> 10 qm
muss eine Genehmigung vom Tiefbauamt
eingeholt werden.
Menge: 1,000 psch

**01.01.0040 Bautenschutz OSB**
Boden mit OSB-Platte abdecken
Vorhandenen Boden wie folgt abdecken:
OSB-Platte, d = 22 mm, ungeschliffen
als Schutz Abdeckung verlegen
Die Abdeckung während der Ausführungszeit
vorhalten.
Nach Beendigung der Maßnahme die
Materialien abholen und verladen
Menge: 13,000 m2

**01.01.0050 Schutzabdeckung Getränketütenkarton**
Schutzabdeckung aus alukaschierter
Aromafolie / Getränketütenkarton
(Tetrapak) oder PE-Folie, d min 0.5 mm auf
Bodenflächen zum Schutz vor Kontamination.
Gewicht: ca. 300 g / qm
Zu schützende Bodenflächen sind:
Textile Bodenflächen vor Demontage Decke/
Wand.
Stöße und Anschlüsse mit Industrieklebeband
mit Überlappung an die Wandabdeckung
abkleben.
Abdeckung vorhalten und nach Abschluss
der Sanierung rückstandslos entfernen
und entsorgen.
Menge: 13,000 m2

**01.01.0060 1-Kammer-Personalschleuse**
Größe ca. 1.00 x 1.00 x 2.05 m
als Fertigschleuse oder aus PE-Folie,
Hilfskonstruktionen aus Holz und Industrie-
Klebebändern und mit Folientür herstellen
am Zugang zum Schwarzbereich andocken,
vorhalten und nach Abschluss der Arbeiten
wieder abbauen und abfahren.
Menge: 1,000 Stck

**01.01.0070 Staubsauger**
(H) 280 m3/h
H-Sauger, mind. 186 cbm/h und 230 mbar,
BIA-geprüft, Verwendungskategorie H,
inkl. erforderlicher Schlauchleitungen
liefern, aufstellen, vorhalten und
betreiben inkl. fachgerechter Filterwechsel
Neufilter und Filterentsorgungen, nach
Erfordernis umsetzen, nach Abschluss der
Arbeiten abbauen, ggf. dekontaminieren
und abfahren.
Typ: Nilfisk Alto Attix 751-OH
Leistung: 1200 Watt
4.000 St
Menge: 4,000 Stck

**01.01.0080 Kombinierte 2-Kammer-Personal-Material- Schleuse**
für Schadstoff-Sanierung
mit allen dazu
notwendigen Bau-, Hilfs- und
Verbrauchsmaterialien, Abdichtungen und
Anschlüssen
Liefern, aufbauen, funktionstüchtig
installieren, vorhalten und betreiben
für die Dauer der Sanierungsmaßnahme
und nach Beendigung der Arbeiten
dekontaminieren, abbauen, abtransportieren
Es kommen Fertigteile aus gehobelten
Dachlatten mit einer Bespannung aus
Gitterfolie zum Einsatz. Der Zugang
erfolgt über Reißverschluss Türen.
Die Anschlüsse zum Bestand müssen luftdicht
verklebt werden. Es besteht die Möglichkeit
dass sich beim Entfernen der Klebebänder
Putz, Farbe oder Tapeten ablösen. Dieser
Umstand ist unvermeidbar da eine Dichtheit
der Anlage höhere Priorität hat. Die
Wiederherstellung dieser evtl. Beschädigung
ist nicht Bestandteile der Leistung.
Menge: 1,000 Stck

**01.01.0090 Unterdruckhaltegerät**
4000 cbm aufstellen
Größe ca. 1.20 x 0.76 x 1.00 m lxbxh
Luftleistung 4000 cbm / Stunde
Anliefern, in das Gebäude schaffen,
und an geeigneter Stelle aufstellen.
Anschlüsse mittels Starkklebeband
verkleben. Abluftlutte anbauen und nach
außen führen.
Länge der Abluftlutte 5 m
Gerät für die Dauer der Bauzeit
vorhalten und betreiben.
Nach Beendigung der Arbeiten das
Gerät dekontaminieren.
Die Kosten verstehen sich incl.
Filterverbrauch. Nach Beendigung der
Arbeiten das Gerät
wieder abbauen und abfahren.
Hersteller: Deconta GmbH
Typ: ECO 4000
Menge: 1,000 Stck

**01.01.0100 Bohlen auslegen als Arbeitsebene**
*** Pauschalposition
Bohlen oder Seekiefertafeln auslegen als
Arbeitsebene oberhalb von Deckenbalken
bzw. Kehlbalken.
Ausreichende Anzahl von Bohlen /
Seekiefertafeln anliefern,
Material in das Gebäude transportieren,
Bohlen / Seekiefertafeln mehrfach während
der Arbeiten umsetzen.
Nach Beendigung der Arbeiten die
Bohlen / Seekiefertafln dekontaminieren.
Material aus dem Gebäude schaffen und
wieder abfahren.
Abrechnung erfolgt über die
horizontale Grundfläche des
Sanierungsbereiches
Temporäre Auslegung der Flächen
Dient nur der Verkehrsichung für
die von uns erbrachten Leistungen.
Nicht für andere Gewerke.
Menge: 1,000 psch

#### Abschnitt 01.02 Demontage und Reinigung

**01.02.0010 Entrümpelung Sperrmüll kontaminiert**
Entrümpelung Sperrmüll kontaminiert
Innerhalb des kontaminierten Bereichs
lagert Sperrmüll und andere diverse
Abfälle wie Baurestmaterialien,
Haushaltsgeräte etc.
Der dort lagernde Abfall ist bedingt durch
die Schadstoffbelastung im
Objekt mit gesundheitschädlichen Stäuben
belastet.
Es handelt sich überwiegend um Sperrmüll.
Diese Abfälle sind mittels H-Sauger zu
entstauben und feucht abzuwischen.
Die Materialien müssen soweit zerlegt
werden, dass diese durch die vorhandenen
Schleusen passen.
Die derart behandelten Gegenstände können
dann ausgeschleust werden und können danach
unter Weißbedingungen zum Abfallcontainer
transportiert werden.
Die Entsorgung dieser entstaubten
Materialien erfolgt dann als
Baustellenmischabfall unter
AS-Nr.: 170904
Kleinteilige Materialien welche nicht
lose transportiert werden können, bzw.
Materialien wo eine Entstaubung technisch
nicht möglich ist müssen in
reißfeste gewebeverstärkte PE-Säcke
mit Inliner verpackt werden.
Säcke mit Abfall befüllen, verpacken,
Säcke zurödeln.
Säcke innerhalb des Schwarzbereichs
dekontaminieren und ausschleusen.
Säcke aus dem Gebäude transportieren
und in Container verladen.
Der Abtransport und die Entsorgung
sind gesondert beschrieben.
Abrechnung:
Aufmaß vor Beginn der Maßnahme im
unzerkleinerten Zustand
Menge: 1,000 cbm

**01.02.0020 Holzgeländer im Dachraum entfernen**
Innerhalb des kontaminierten Bereichs
befinden sich Holzgeländer aus Brettern
(Kanthölzer und Bretter) Höhe ca. 1.00 m
Die Oberfläche der Hölzer ist mit
Holzschutzmittelhaltigen Liegestäuben
bzw. KMF haltigen Liegestäuben belastet.
Ebenso besteht die Möglichkeit das die
Hölzer teilweise durch Abdrift bei der
ausgeführten Holzschutzmittelbehandlung
direkt mit Holzschutzmitteln belastet sind.
Ein Absaugen dieser Stäube ist vor dem
Ausbau der Hölzer notwendig, um die
Schadstoffbelastung während der Ausführung
der Arbeiten zu minimieren.
Die ausgebauten Bauteile sind soweit
zu zerkleinern, dass diese durch die
vorhandenen Schleusen und Türen passen.
Eine Verpackung der Hölzer in Folie
oder Big-Bags ist nicht zulässig da
dies den Annahmekriterien der
Sonderabfallverbrennungsanlage
widerspricht.
Das Material muss im gereinigten
(entstaubten) Zustand zum Container
transportiert werden.
Abwerfen von kontaminiertem Material ist
verboten.
Die Entsorgung der Hölzer erfolgt als:
Holz A IV, das gefährliche Stoffe enthält
unter der AS-Nr.: 170204*
Der Abtransport und die Entsorgung
der gefährlichen Abfälle sind
gesondert beschrieben.
Menge: 84,000 lfm

**01.02.0030 Elektro Installation im DG entfernen**
*** Pauschalposition
*** Bedarfsposition mit GB
Elektro Installation im DG entfernen
Elektro Installationen bestehend aus
Kabel, Lampen, Verteiler, Steckdosen,
Schalter einschl. Befestigungselemente
in Form von Kabelklemmen, Krampen,
Ösen, Kabelbindern etc. entfernen.
Totalabbruch. Die gesamte Installation
wird entfernt. Kein selektiver Rückbau
Ort:
Dachgeschoß
Entsorgung ist gesondert beschrieben
Die Abrechnung erfolgt über die
horizontale Grundfläche des Dachgeschosses
innen.Für den Fall der Ausführung einer
Maskierung ist diese Position erf.
Menge: 1,000 psch

**01.02.0040 Dämmung KMF Matten lose 120 mm**
Dämmung KMF Matten lose 120 mm
Dämmung aus KMF ohne oder mit Alu- oder
Pappkaschierung aufnehmen, verpacken,
aus dem Gebäude schaffen und in Container
verladen.
Stärke der Dämmung: 120 mm
Verlegeart: lose
Ort des Einbaus:
Abbruchmaterial in reißfeste Spezial-
Säcke mit PE-Inliner, KMF-Säcke aus
Bändchengewebe oder Big-Bags verpacken.
Verpackte Materialien innerhalb des
Schwarzbereichs reinigen
(Säcke von außen absaugen und abwischen)
ggf. innerhalb des Schwarzbereichs mehrfach
umsetzen oder über die Materialschleuse
ausschleusen.Der Abtransport und die Entsorgung
der gefährlichen Abfälle sind
gesondert beschrieben.
Menge: 42,000 m2

**01.02.0050 Dielung belastet entfernen**
Dielung belastet entfernen
Schadstoff: HSM
Dielung lösen, aufnehmen,
Stärke: bis 22 mm
Die ausgebaute Dielen Bretter sind soweit
zu zerkleinern, dass diese durch die
vorhandenen Schleusen und Türen passen.
Verpackung erfolgt gemäß den
Annahmekriterien des Entsorgers.
Der Abtransport und die Entsorgung
der gefährlichen Abfälle sind
gesondert beschrieben.
Menge: 271,000 m2

**01.02.0060 Schüttung belastet absaugen**
tärke der Schüttung: bis 15 cm
Schadstoff: siehe Vortext
Schüttung manuell auflockern,
mittels Hochleistungssauger (Saugbagger)
aufsaugen, in Behälter lagern
Gesondert beschrieben sind:
Baustelleneinrichtung
Feinreinigung
Abtransport und Entsorgung
Abrechnung erfolgt über die
horizontale Grundfläche des
Sanierungsbereichs
Balken werden übermessen
Menge: 442,000 m2

**01.02.0070 Fehlboden / Staakung belastet entfernen**
Schadstoff: HSM
Die ausgebauten Bretter sind soweit
zu zerkleinern, dass diese durch die
vorhandenen Schleusen und Türen passen.
Verpackung erfolgt gemäß den
Annahmekriterien des Entsorgers.
Seite 13 zu ANGEBOT Nr. 2026125 vom 27.04.2026
Abrechnung erfolgt über die
horizontale Grundfläche des
Sanierungsbereichs
Balken werden übermessen
Menge: 442,000 m2

**01.02.0080 Feinstaub aufsaugen Holzbalkendecke**
Feinstaub Schadstoffbelastet
aufsaugen mittels H (K1) Sauger.
Ort:
Holzbalkendecke
Dielung, Schüttung, Fehlboden bereits
entfernt.
Grobreinigung mittels Besen, Handfeger
etc. bereits erfolgt
Der Feinstaub einschl. geringer Reste
der Deckenschüttung befindet sich
hauptsächlich auf der Oberseite der
Rohrputzdecke. Das Absaugen wird erheblich
erschwert durch das Vorhandensein von
Balkenverstärkungen, Aufdopplungen,
Anlaschungen, Stahlträger etc.
Bedingt durch diese Hindernisse kann
teilweise nur mit einer sehr schmalen
Saugdüse gearbeitet werden.
Entsorgung ist gesondert beschrieben
Einrichtung Schwarzbereich ist gesondert
beschrieben.
Die Abrechnung erfolgt über die
horizontale Grundfläche des Dachgeschosses
innen. Balken werden übermessen.
Menge: 442,000 m2

**01.02.0090 Feinreinigung Dachgeschoß (GF)**
Feinstaub von allen Oberflächen
im Dachgeschoß wie:
Dachtragwerk komplett
Dachschalung
Wände
aufsaugen, mittels H (K1) Sauger
Abzusaugen sind sämtliche Flächen.
Glatte Flächen sind abzuwischen.
Raumhöhe bis 4.00 m
Ort: Dachgeschosse
Geringer Installationsgrad
Die Abrechnung erfolgt nach Aufmaß
der horizontalen Grundfläche des
Dachgeschosses. Es gilt hier die
Brutto Dachgeschoßfläche (innen)
Menge: 442,000 m2

**01.02.0100 Maskierung von Holzbauteilen**
*** Bedarfsposition mit GB
mit Basko
Oberflächenschutz von PCP, Lindan und
DDT-haltigen Holzschutzmitteln behandelter
Holzbauteile des Dachtragwerkes mit einem
geeigneten Schadstoffmaskierungsanstrich
nach Herstellervorschrift.
BASKO-System:
BASKO-Vorbehandlung P, farblos
bei hoher PCP Belastung
1-mal streichen
Nummer 724
Verarbeitungstemperatur mindestens 12 Grad
Verbrauch ca. 70 ml / qm
BASKO-Absperrlack, honigtönend
Professional
1-mal streichen
Nummer 730-002
Verarbeitungstemperatur mindestens 15 Grad
Verbrauch ca. 70 ml / qm
BASKO-Absperrlack, grün
Professional
1-mal streichen
Nummer 730-062
Verarbeitungstemperatur mindestens 15 Grad
Verbrauch ca. 70 ml / qm
Abrechnung über die projizierte
Ansichtsfläche der zu behandelnden Bauteile
Beispiel: Länge x Breite Fußboden
Länge x Höhe Mansarde
Nur Dachschalung und Tragwerk
Die Deckenbalken der Holzbalkendecke sind laut
Gutachten nicht belastet.
Menge: 442,000 m2

#### Abschnitt 01.03 Entsorgung

**01.03.0010 Beantragung Abfallerzeugernummer**
*** Pauschalposition
Beantragung Abfallerzeugernummer
bei der SBB für Berlin / Brandenburg
(Ab 2 t muss laut LAGA-Vollzugshilfe
eine Abfallerzeugernummer beantragt werden)
Firmen können bei der SBB eine
Abfallerzeugernummer beantragen.
(www.sbb-mbh.de)
benötigen dazu einen Handelsregisterauszug
der nicht älter als 3 Monate ist.
Eine Abfallerzeugernummer gilt immer nur
für 1 Bauvorhaben.
Menge: 1,000 psch

**01.03.0020 ASP Container**
Stellung / Transport / Abholung
ASP Container für:
Seite 16 zu ANGEBOT Nr. 2026125 vom 27.04.2026
Abfallart:
Aufsaug- und Filtermaterialien
(einschließlich Ölfilter) Wischtücher
und Schutzkleidung die durch gefährliche
Stoffe verunreinigt sind.
Größe bis 800 l
zur Sammlung von Aufsaug und Filtermaterial
auf der Baustelle bereitstellen einschl.
Laden und Transport durch einen
zugelassenen Beförderer von der
Anfallstelle zur Deponie bzw.
Entsorgungseinrichtung.
Vorhaltedauer 4 Wochen
Menge: 2,000 Stck

**01.03.0030 Entsorgung Aufsaug- und Filtermaterial**
AS-Nr.: 150202*
Abfallart: Entsorgung Aufsaug- und
Filtermaterialien (einschl. Ölfilter)
Wischtücher und Schutzkleidung die durch
gefährliche Stoffe verunreinigt sind.
Verpackung: PE-Säcke
Transport: Nur ASP
Deponie: Verbrennung
Abrechnung: nach Wiegeschein
Menge: 440,000 kg

**01.03.0040 Abroll Container gefährliche Abfälle**
Stellung / Transport / Abholung
Deckelcontainer für:
Abfallart: Holz
Größe 12-40 cbm
zur Sammlung von gefährlichen Abfall
auf der Baustelle bereitstellen einschl.
Laden und Transport durch einen
zugelassenen Beförderer von der
Anfallstelle zur Deponie bzw.
Entsorgungseinrichtung.
Die Kosten für Begleit- und Übernahmeschein
sind im Preis enthalten.
Vorhaltedauer 4 Wochen
Beförderer: B.A.S.
Menge: 4,000 Stck

**01.03.0050 Entsorgung von Holz A IV**
AS-Nr.: 170204*
Abfallart: Holz A IV
Verpackung: unverpackt
Abrechnung: nach Wiegeschein
Entsorger: B.A.S.
Menge: 11,800 t

**01.03.0060 Absetz Container ungefährliche Abfälle**
Stellung / Transport / Abholung
Deckelcontainer für:
Abfallart: Metall
Größe 7 cbm
zur Sammlung von ungefährlichen Abfall
auf der Baustelle bereitstellen einschl.
Laden und Transport durch einen
zugelassenen Beförderer von der
Anfallstelle zur Deponie bzw.
Entsorgungseinrichtung.
Vorhaltedauer 4 Wochen
Menge: 1,000 Stck

**01.03.0070 Entsorgung Metall**
AS-Nr.: 170407
Abfallart: gemischte Metalle
Verpackung: unverpackt
Abrechnung: nach Wiegeschein
Entsorger: B.A.S / Zegarek
Menge: 25,000 t

**01.03.0080 Absetz Container gefährliche Abfälle**
Stellung / Transport / Abholung
Deckelcontainer für:
Abfallart: KMF
Größe 7 cbm
zur Sammlung von gefährlichen Abfall
auf der Baustelle bereitstellen einschl.
Laden und Transport durch einen
zugelassenen Beförderer von der
Anfallstelle zur Deponie bzw.
Entsorgungseinrichtung.
Die Kosten für Begleit- und Übernahmeschein
sind im Preis enthalten.
Vorhaltedauer 4 Wochen
Menge: 1,000 Stk

**01.03.0090 Entsorgung von Mineralwolle KMF**
Entsorgung von Mineralwolle KMF
AS-Nr.: 170603*
Abfallart: Anderes Dämmmaterial, das
aus gefährlichen Stoffen besteht.
Verpackung: KMF Sack mit Aufdruck 200l
Abrechnung: nach Wiegeschein
Menge: 0,750 t

**01.03.0100 Einzelentsorgungsnachweis beantragen**
Beantragung des Entsorgungs- /
Zuwweisungsbescheides für
..........................
Fremdleistung: BSB.
Menge: 1,000 Stck

**01.03.0110 Entsorgung Schüttung**
Gefährlicher Abfall
Behandlung als POP
Verpackung: unverpackt
Abrechnung: nach Wiegeschein
Entsorger:
über BSB
Menge: 36,000 t
